# Example Project
Invitation to tender (GAEB DA 2000 1.2, DA83)
Description: This is an example GAEB project
Currency: EUR
Client: Bob the Builder
Written by: Dangl GAEB Tool - blog.dangl.me - Version 1.2.3.0, Dangl.AVA.Converter blog.dangl.me V1.2.4.0 ©2016, 03.05.2016

## Example Project: This is an example GAEB project
Date: 03.05.2016

*Note: Project Information*
This is a small sample project to illustrate the usage of the GAEB converter at https://blog.dangl.me

### 01 Main Building

#### 01.01

**01.01.001 Site Preparation**
Preparation of the site before construction start.
Quantity: 1 Flat

#### 01.02 Construction

**01.02.001 Excavation**
*** Bidder enters the quantity
Excavation for the building pit.
Unit: m³

**01.02.002 Filling**
Filling of excavated building pit with proper material for foundation.
Quantity: 600 m³

**01.02.003 Soil Removal**
*** Bidder enters the quantity
Removal of unusable excavated soil from the construction site.
Unit: m³

**01.02.004 Conrete Slabs**
Concrete slabs for the building construction.
Quantity: 800 m²

**01.02.005 Concrete Walls**
Concrete walls for the building construction.
Quantity: 240 m²

## Notices in the file

Created with Dangl GAEB Tool, Copyright 2013 - 2016 Georg Dangl,  blog.dangl.me, Version 1.2.3.0 (Built: 23.04.2016 18:30)
